# Artikelliste
Leistungsbeschreibung (GAEB 90, DA81)
Währung: EUR

## Artikelliste
Datum: 16.05.12

### 10 Spindelantriebe

*Hinweis*
-------------------------------------------------------
-------------------------------------------------------
----------------------- HINWEISE ----------------------
-------------------------------------------------------
-------------------------------------------------------
Bitte beachten Sie:
Eine Weitergabe des kompletten Verzeichnisses "LV-
Texte" oder einzelnen Ausschnitten ist gestattet,
sofern die Inhalte nicht geändert werden.

(c) firomatic

-------------------------------------------------------
-------------------------------------------------------
----------------------- HINWEISE ----------------------
-------------------------------------------------------
-------------------------------------------------------

**10.0001 Uni36.650 LA**
- Spindelantrieb im Rundprofil 36mm
- elektromotorischer Direktantrieb für die Betätigung
  von Lichtkuppeln, Dachklappen, Kipp-, und
  Klappfenster
- für alle gängigen Fenstertypen innen und außen
  öffnend
- für Rauchabzugs- und Lüftungsanlagen im
  Wohn- und Industriebereich
- mit Anlaufdämpfung in jeder Stellung

- mit integrierter elektronischer Lastabschaltung
  (automatisches Abschalten bei Erreichen der
  Endposition in Auf und Zu)

Betriebsspannung  : 24V DC Nenn
Stromaufnahme unter
Volllast  : ca. 1,0A bei 650N
Druck-/Zugkraft  : 650N
Laufzeit  : ca. 15sek pro 100mm Hub
Schutzart  : IP 54
Umgebungstemperatur  : -5° bis +75°
Abmessungen  : 36 x Länge (Durchmesser x L)
  (Länge = HUB + 249mm)
Gehäusematerial  : Aluminium-Rundprofil
Schubrohr  : rostfrei
Farbe  : EV1 / silber eloxiert
Anschlußleitung  : Silikon, 2 x 0,75qmm

System: firomatic

(_) Hub  300 - 800050/802011
(_) Hub  500 - 800051/802011
(_) Hub  750 - 800052/802011

**10.0002 Uni36.1000 LA**
- Spindelantrieb im Rundprofil 36mm
- elektromotorischer Direktantrieb für die Betätigung
  von Lichtkuppeln, Dachklappen, Kipp-, und
  Klappfenster
- für alle gängigen Fenstertypen innen und außen
  öffnend
- für Rauchabzugs- und Lüftungsanlagen im
  Wohn- und Industriebereich
- mit Anlaufdämpfung in jeder Stellung

- mit integrierter elektronischer Lastabschaltung
  (automatisches Abschalten bei Erreichen der
  Endposition in Auf und Zu)

Betriebsspannung  : 24V DC Nenn
Stromaufnahme unter
Volllast  : ca. 1,1A bei 1000N
Druck-/Zugkraft  : 1000N
Laufzeit  : ca. 26sek pro 100mm Hub
Schutzart  : IP 54
Umgebungstemperatur  : -5° bis +75°
Abmessungen  : 36 x Länge (Durchmesser x L)
  (Länge = HUB + 260mm)
Gehäusematerial  : Aluminium-Rundprofil
Schubrohr  : rostfrei
Farbe  : EV1 / silber eloxiert
Anschlußleitung  : Silikon, 2 x 0,75qmm

System: firomatic

(_) Hub  300 - 800054/802012
(_) Hub  500 - 800055/802012
(_) Hub  750 - 800057/802012
(_) Hub 1000 - 800067/802012

**10.0003 Uni36.2**
- Spindelantrieb im Rundprofil 36mm
- elektromotorischer Direktantrieb für die Betätigung
  von Lichtkuppeln, Dachklappen, Kipp-, und
  Klappfenster
- für alle gängigen Fenstertypen innen und außen
  öffnend
- für Rauchabzugs- und Lüftungsanlagen im
  Wohn- und Industriebereich
- mit Anlaufdämpfung in jeder Stellung
- geprüft nach VDS-Richtline 2580

- mit integrierter elektronischer Lastabschaltung
  (automatisches Abschalten bei Erreichen der
  Endposition in Auf und Zu)

Betriebsspannung  : 24V DC Nenn
Stromaufnahme unter
Volllast  : ca. 1,0A bei 500N
Druck-/Zugkraft  : 500N
Laufzeit  : ca. 12sek pro 100mm Hub
Schutzart  : IP 54
Umgebungstemperatur  : -5° bis +75°
Abmessungen  : 36 x Länge (Durchmesser x L)
  (Länge = HUB + 260mm)
Gehäusematerial  : Aluminium-Rundprofil
Schubrohr  : rostfrei
Farbe  : EV1 / silber eloxiert
Anschlußleitung  : Silikon, 2 x 0,75qmm

System: firomatic

(_) Hub  500 - 800451

**10.0004 Uni36.K oLA**
- Spindelantrieb im Rechteckprofil 35mm
- elektromotorischer Direktantrieb für die Betätigung
  von Lamellenfenstern und -klappen, Kipp- und
  Drehfenster
- mit bodenseitiger Augenschraube
- speziell für hohe Öffnungswinkel
- für Rauchabzugs- und Lüftungsanlagen im
  Wohn- und Industriebereich
- mit Anlaufdämpfung in jeder Stellung

- ggf. externe elektronische (Tandem-) Lastabschaltung
  notwendig

Betriebsspannung  : 24V DC Nenn
Stromaufnahme unter
Volllast  : ca. 0,85A bei 500N
Druck-/Zugkraft  : 500N
Laufzeit  : ca. 17sek pro 100mm Hub
Schutzart  : IP 54
Umgebungstemperatur  : -5° bis +65°
Abmessungen  : 35 x 35 x Länge (BxHxL)
  (Länge = HUB + 290mm)
Gehäusematerial  : Aluminium-Rechteckprofil
Schubrohr  : rostfrei
Farbe  : EV1 / silber eloxiert
Anschlußleitung  : Silikon, 2 x 0,5qmm

System: firomatic

(_) Hub  150 - 800551
(_) Hub  200 - 800552
(_) Hub  300 - 800553

**10.0005 Uni230**
- elektromotorischer Direktantrieb für die Betätigung
  von Lichtkuppeln, Dachklappen, Kipp-, und
  Klappfenster
- für Fensterformen nach innen außen öffnend
- für Lüftungsanlagen im Wohn- und Industriebereich

- mit integrierter elektronischer Lastabschaltung
  (ohne Endschalter)

Betriebsspannung  : 230V AC
Stromaufnahme
unter Volllast  : ca. 0,2A
Druckkraft  : max. 500N
Zugkraft  : max. 250N
Laufzeit  : ca. 10sek pro 100mm Hub
Schutzart  : IP 54
Umgebungstemperatur  : -5° bis +50°
Abmessungen  : 41 x 82,5 x Hub + ca. 133mm
  (BxHxL)
Gehäusematerial  : Aluminium-Rechteckrohr
Schubrohr  : rostfrei
Farbe  : EV1 silber eloxiert

System: firomatic

(_) Hub  300 - 400700
(_) Hub  500 - 400705
(_) Hub  750 - 400707

**10.0006 Lastabschaltung mit Folgekontakt (intern)**
- interne Lastabschaltung für den Betrieb von
Antrieben bzw. Zusatzverriegelungen mit
externer Folgesteuerung

System: firomatic

**10.0007 Impulsgeber für Synchronantriebe**
- interner Impulsgeber für den Betrieb von Antrieben
mit externer Synchronsteuerung

System: firomatic (802014)

USt %: 19,00
